# MON1_3194_Kunststofffenster
Angebotsaufforderung (GAEB DA XML 3.2, DA83)
Projekt: 17261_1
Währung: EUR
Vergabeart: Freihändige Vergabe
Abgabeort: Covivio Immobilien GmbH Lietzenburger Str. 90 10719 Berlin F
Auftraggeber: Covivio Lux Residential S.à.r.l., c/o Covivio Immobilien GmbH, Lietzenburger Str. 90, 10719 Berlin
Erstellt mit: GXML Toolbox V3.3 R20230829, iTWO_64 V24.0.454, 03.07.2026

## LEISTUNGSÜBERSICHT
Demontage und Entsorgung der alten Bestandsfenster im TRH aus Holz.
Lieferung und Montage der neuen Fenster aus Kunststoff.

Anzahl Fenster: 26 Stk

Hinweis: Im Zuge der Sanierungsmaßnahme erhält die Bestandsfassade ein neues WDVS (d=16cm). Die Arbeiten finden im bewohnten Zustand statt. Entsprechende Maßnahmen sind vorzunehmen und in die Einheitspreise einzukalkulieren. Bauseits wird ein Fassadengerüst gestellt.

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
## ALLGEMEINE PROJEKTBESCHREIBUNG MON
Grundstück:
Monumentenstr. 36 in 10829 Berlin Schöneberg

Projekt Kürzel:
MON

Bauvorhaben:
Gegenstand des Bauvorhabens ist ein Mehrfamilienhaus aus der Gründerzeit mit klassischer Blockrandbebauung, bestehend aus einem Vorderhaus, drei Seitenflügeln und zwei Hinterhäusern. Die bauliche Anlage weist Abmessungen von ca. 95 x 15 m auf und ist vollständig unterkellert. Das Gebäude umfasst sechs Treppenräume, von denen fünf unmittelbar in die Innenhöfe führen. Der sechste Treppenraum verbindet das Gebäude mit dem öffentlichen Straßenraum. Typisch für die Bauzeit wurden die tragenden Wände als Mauerwerkswände und die Geschossdecken als Holzbalkendecken ausgeführt.

Geplante Baumaßnahmen:
Im Rahmen der vorgesehenen Sanierungsarbeiten sollen sowohl die Fassaden als auch die Treppenhäuser umfassend instandgesetzt werden. Zudem erhält die Bestandsfassade im Zuge der energetischen Sanierung eine WDVS mit einer Dämmstärke von ca. 16 cm.

Kennzahlen:
Grundstücksfläche: ca. 1.525,00 m2
Treppenhäuser: 6 Stück

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
## ALLGEMEINE TECHNISCHE VORBEMERKUNGEN KUNSTSTOFFFENSTER
Der sachliche Geltungsbereich ergibt sich ebenso wie die technische Ausführung aus ATV:
DIN 18 355 Tischlerarbeiten
DIN 18 358 Rollladenarbeiten
DIN 18 361 Verglasungsarbeiten
sowie den anerkannten Regeln der Technik.

Ergänzend sind folgende ATV / DIN zu berücksichtigen:
ATV DIN 18 299 Allgemeine Regelungen für Bauarbeiten jeder Art
ATV DIN 18 335 Stahlbauarbeiten
ATV DIN 18 336 Abdichtungsarbeiten
ATV DIN 18 357 Beschlagarbeiten
ATV DIN 18 363 Maler- und Lackierarbeiten - Beschichtungen
DIN 18040  Barrierefreies Bauen

VDI 2719
Schalldämmung von Fenstern und deren Zusatzeinrichtungen

ift FE-05/2
Einsatzempfehlungen für Fenster und Außentüren sowie sonstige
Merkblätter und Richtlinien des ift Rosenheim e.V.

Technische Richtlinien des Glaserhandwerks
Bundesinnungsverband des Glaserhandwerks, Hadamar

VFF-Merkblätter
Verband Fenster + Fassade (VFF)

DIN 16830-3
Fensterprofile aus hochschlagzähem Polyvinylchlorid (PVC-HI) - Teil 3: Profile mit beschichteten, farbigen Oberflächen;
Anforderungen

VFF KU.01
Visuelle Beurteilung von Oberflächen von Kunststofffenster- und Türelementen
Herausgeber: Verband der Fenster- und Fassadenhersteller e.V. (VFF)

ZTV zur Ausschreibung von Kunststofffenstern
Herausgeber: Fachabteilung Kunststofffenster des Verbandes der Fenster- und Fassadenhersteller e.V. (VFF)

RAL-GZ 695 Fenster, Fassaden und Haustüren

Weiterhin gelten sämtliche europäischen und nationalen Vorschriften, Merkblätter, Stoff- und Prüfnormen usw. jeweils in ihrer aktuellen Fassung sowie die Herstellerverarbeitungsangaben, Zulassungen und Empfehlungen der jeweiligen Fachverbände.

## ZUSÄTZLICHE TECHNISCHE VORBEMERKUNGEN
01  Allgemeines
Anschlüsse für Wasser und Energie werden durch den AG in erforderlichem Maß auf dem Baufeld zur Verfügung gestellt. Die Kosten hierfür werden über einen in der Auftragsverhandlung festzulegenden Prozentsatz von der Schlussrechnungssumme in Abzug gebracht. Die Verteilung der Medien vom Übergabepunkt (z. B. Baustromverteiler des AG) bis zum Arbeitsplatz ist Sache des AN.

Für vom AN selbst vorgesehene Lagerflächen u. ä. besteht generelle Abstimmungspflicht mit dem AG. Der AN kann ggf. aus Platzgründen keine eigenen Tagesunterkünfte, Magazincontainer, etc. aufstellen.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3194 Fensteraustausch TRH
Datum: 03.07.2026

### Titel 01 Kunststofffenster TRH

#### Abschnitt 01.01 Vorbereitende Arbeiten

**01.01.0010 Demontage und Entsorgung der Bestandsfenster, Holz u. Kunststoff**
Fachgerechte Demontage und Entsorgung der Holzfenster und
Kunststofffenster, inkl. aller erforderlichen Nebenarbeiten.
Die Demontage ist ohne Beschädigung der angrenzenden
Bauteile vorzunehmen.

Abmessungen der vorhandenen Fenster ca.:

| Breite | Höhe | Anzahl |
| --- | --- | --- |
| 1,10m | 0,30m | 1 Stk |
| 1,15m | 0,40m | 1 Stk |
| 1,15m | 0,45m | 1 Stk |
| 1,15m | 0,50m | 1 Stk |
| 1,10m | 0,55m | 1 Stk |
| 1,10m | 0,60m | 1 Stk |
| 1,10m | 1,65m | 1 Stk |
| 1,10m - 1,15m | 1,85m | 7 Stk |
| 1,10m - 1,15m | 2,00m | 7 Stk |
| 1,10m - 1,15m | 2,05m | 5 Stk |
| Summe | ./. | 26 Stk |

Hinweis:
Der Auftragnehmer hat vor Angebotsabgabe eine Ortsbesichtigungdurchzuführen. Alle vorhandenen Gegebenheiten sind zu prüfen undsämtliche für die Leistungserbringung maßgeblichen Maße undAnschlussbedingungen eigenständig aufzunehmen. Die angebotenenLeistungen sind auf Grundlage des eigenen Aufmaßes zu kalkulieren.Aufgrund der baulichen Gegebenheiten können die Bestandsmaßegeringfügig abweichen.
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Menge: 47,000 m2

**01.01.0020 Demontage und Entsorgung der Bestandsfensterbänke, Holz**
Fachgerechte Demontage und Entsorgung der Fensterbänke
aus Holz, inkl. aller erforderlichen Nebenarbeiten. Die Demontage
ist ohne Beschädigung der angrenzenden Bauteile vorzunehmen.

Leibungstiefe: bis 16 cm

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Menge: 30,000 m

**01.01.0030 Demontage und Entsorgung potenzieller KMF-/asbesthaltige Baustoffe**
Im Zuge des Austauschs der bestehenden Treppenhausfenstersind bei der Demontage alter Fensteranschlüsse, Verleistungen,Fugendichtstoffe, Dämmstoffe oder sonstiger Anschlussmaterialienpotenziell KMF- oder asbesthaltige Baustoffe freisetzbar. Leistungsumfang:- Schonende Demontage der konstruktiven Fensteranschlussbereiche  zur Freilegung der relevanten Bauteilschichten- Erkennen, Separieren, Aufnehmen und Sammeln aller verdächtigen  Materialien (Dämmstoffe, Fugendichtstoffe, Spachtelmassen etc.)- Verpacken in geeignete Big Bags / UN-Behältern- Orientierende Beprobung durch ein Labor inkl. Probenahme, Transport  und Analyse- Fachgerechte Entsorgung gemäß AVV und Deponievorschriften- Reinigung des Arbeitsbereiches nach Abschluss der Arbeiten Hinweis: Abrechnung erfolgt nach dem tatsächlichen Volumen der aufgenommenenBaustoffe.
Menge: 1,000 m3

**01.01.0040 Temporäre Absturzsicherung Fensteröffnungen im TRH**
Herstellen einer temporären Absturzsicherung an Fensteröffnungen
im Treppenhaus mittels OSB-Platten während Fensteraustausch.
Die Sicherung dient der Absturzverhinderungen für Personen auf
Verkehrswegen und muss gem. ArbSttätV, DGUV-Regeln und TRBS
ausgeführt werden.

Konstruktion bestehend aus:
- OSB-Platten 18-22 mm, zugeschnitten auf Öffnungsmaß
- Vollflächiger Verschluss der Öffnungen
- Montage einer Unterkonstruktion aus Kanthölzern gegen
  Herausdrücken
- Verschraubung der OSB-Platten

Tägliche Sichtkontrolle auf Standsicherheit sowie,
Rückbau und vollständige Entsorgung der Materialien inklusive.

Einbauort: TRH
Menge: 47,000 m2

**01.01.0050 Bestandsaufnahme Fenster**
*** Bedarfsposition ohne GB
Erfassung und Dokumentation aller vorhandenen Fenster im TRH
vor Beginn der Maßnahme. Die Dokumentation erfolgt schriftlich und
fotografisch in digitaler Form.

Aufzunehmen sind:
- Maße
- Öffnungsart
- Anschlag
- Material
- Bestandssituation der Leibungen
- vorhandene Abdichtungen
- Fensterbänke innen
- Beschädigungen

Hinweis: Die Bestandsaufnahme dient als Grundlage für Aufmaß,
  Bestellung und Fertigung der neuen Elemente.
Menge: 26,000 Stk

#### Abschnitt 01.02 Kunststofffenster

*Hinweis: Leitbeschreibung Kunststofffenster*
Leitbeschreibung Fensterelement mit Rahmen aus Kunststoff, einschl. Scheibenisolierverglasung und kompletten Beschlägen, liefern und montieren.

Gesamtabmessungen B x H: siehe Position
Befestigungsuntergrund: Beton/MW
Form: rechteckig
Rahmenoberflächen Blend- und Flügelrahmen: endbehandelt, einfarbig u. coextrudiert.
Wetter- und raumseitig: RAL 9016, weiß

Anforderungen Wärmeschutz Fensterelement DIN EN ISO10077-1, DIN V 4108-4:
Uw=1,30 W/m2K, g-Wert: 0,5
Uf-Wert nach technischer Erfordernis, um den Uw-Wert von max. = 1,30 W/m2K zu erreichen
Die Fenster sind gütegesichert gemäß den Richtlinien RAL-RG 716/1 und RAL- GZ716/1
auszuführen. Die Montagerichtlinien der "RAL-Gütegemeinschaft Fenster" sind bei der Montage einzuhalten.

Anforderungen Schallschutz / Fensterelement:
Schallschutzklasse 2 nach VDI-Richtlinie 2719
Schalldämmmaß im Prüfstand:  Rw >= 32 dB im Innenhof

Anforderungen Einbruchhemmung: keine, bzw. gem. Positionstext

Teilung: siehe Position
Hinweis: bei Fenstern mit Festverglasung unten ist diese als Absturzsicherung zu betrachten und dementsprechend Auszuführen. In der WMP ist eine Einteilung so zu planen, dass eine Absturzhöhe von 1,10 m erreicht und VSG-Verglasung von Innen vorgesehen/kalkuliert wird.

Funktion: siehe Position
Zur genauen Elemententeilung siehe die beiliegenden Plananlagen.

Fensterprofil:
Mehrkammerprofil aus Kunststoff mit statisch-konstruktiv erforderlichen sendzimirverzinkten Stahlverstärkungen, flächenversetzte Ausführung mit zweifach abgeschrägter Glasleiste.

Material Kunststoff:
Kunststoffprofile auf Basis eines weichmacherfreien, hochschlagzähen Polyvinylchlorids (PVC-U).
Bestehend entweder vollständig aus Frischmaterial oder aus einem Recyclatkern, wenn dieser in coextrusion hergestellt und umlaufend durch PVC-U Frischmaterial abgedeckt ist.
Die Formmasse für Frischmaterial muss in den Materialeigenschaften mindestens dem Typ ISO 1163-PVC-U, EDLP,082-25-T23, entsprechen.

Metallteile zur Aussteifung:
Einschließlich aller statisch-konstruktiv erforderlicher Aussteifungen aus sendzimirverzinktem Stahl, mit einer Mindestwandstärke t = 1,5 mm.
Güte der Stahlprofile entspricht den Bezeichnungen DX51D+Z150-NA. Es gelten hierfür die Normen DIN EN 10327, DIN EN 10162 und für Toleranzen DIN EN 10143.

Dichtungen:
Ausführung mit drei Dichtungsebenen, systemgerecht mit vom Hersteller zugelassenen Dichtungen.
Blend- und Flügelrahmenfalze müssen nach Vorschrift entwässert, Glasfalze zusätzlich belüftet werden.
Entwässerungsschlitze müssen min. 6 x 30 mm groß und entsprechend den Richtlinien angeordnet sein.
Ein Öffnen der Verstärkungskammer ist nicht zulässig. Entwässerungsöffnungen in den Sichtflächen sollen durch PVC-Kappen abgedeckt werden.

Rahmenverbindungen:
Bei geschweißten Rahmenverbindungen muss die Nahtgüte der Eck- und T-Stöße den Werten der RAL-Gütebestimmungen entsprechen. Eckverbindungen sind im Press-Stumpf-Schweißverfahren herzustellen.
Gehrungen müssen der Scheibenlast und den funktionellen Belastungen dauerhaft standhalten.
Bei Riegel und Pfosten sind einwandfreie abdichtende Schraubverbindungen zugelassen.

Profilabmessungen:
Bautiefe je nach System und statisch-konstruktiven Erfordernissen. Profilansichtsbreiten gemäß Planung.

Rahmenverbreiterungen:
Fensterelement mit vierseitig umlaufenden Rahmenverbreiterungen, nach statisch-konstruktiven Erfordernissen.
Mit äußerem und raumseitigem Bankanschlussprofil
(raumseitig vorgerichtet für die Aufnahme einer bauseitigen Werzalit-Fensterbank)
wetterseitig vorgerichtet für die Aufnahme einer bauseitigen Alublechfensterbank

Profilstärken, Profiltiefen und Stahlverstärkungen nach technischem Erfordernis.
Befestigung und Lastabtrag nach Wahl des AN unter Berücksichtigung der technischen sowie statisch-konstruktiven Anforderungen.

Lage des Fensterelementes:
In der Rohbauleibung gem. Bestandsfenster.
Die gesamte Fassade erhält ein WDVS mit Putz, Dämmung d=16 cm.
Die Leibungen werden im Außenbereich vollständig mit Dämmplatten versehen. Die konstruktive Ausbildung des Fenstereinbaus - einschl. Befestigung, Anschlussdetails und Leibungstiefen - ist unter Berücksichtigung der zusätzlichen Dämmstärken einzuplanen und auszuführen.

Anforderungen Verglasung:
Ug-Wert nach technischer Erfordernis, um den Uw-Wert von max. = 1,30 W/m2K zu erreichen
Energiedurchlassgrad g-Wert nach EN 410 : 0,5
Verglasung für beschriebene Schallschutzklasse

Abstandshalter als thermisch verbesserte Abstandshalter, die das Kriterium der DIN 4108-4:2004-7
Anhang C für einen thermisch verbesserten Randverbund zu erfüllen (warme Kante).

Wetterseitige und raumseitige Abdichtung mit nach RAL zugelassenem Kombi-Dichtband, Breite des Kombi-Dichtbandes entsprechend der Tiefe des Fensterblendrahmens, Material imprägnierter PU-Schaum, als Fugendichtungsband für die gleichzeitige innere und äußere Abdichtung von Fensterfugen mit gleichzeitiger Dämmung. Außenseite schlagregendicht und dampfdiffusionsoffen.

Fenstergriffe:
Hersteller in Anlehnung an Hoppe, Typ Amsterdam
Fenstergriffposition und -höhe sind so festlegen, dass eine ergonomische und leichtgängige Öffnung sichergestellt ist. Endgültige Griffhöhe in Abstimmung mit der Bauleitung.

Angebotenes Fabrikat Fenster: '..........................................' vom Bieter einzutragen

Angebotenes Fabrikat Fenstergriff: '..........................................' vom Bieter einzutragen

**01.02.0010 Werk- und Montageplanung**
*** Pauschalposition
Technische Bearbeitung und Montageplanung für den gesamten
Umfang der Ausschreibung. Das Anfertigen einer prüffähigen
Statik im Zuge der Werk- und Montageplanung ist auch Teil
dieser Leistung.
Menge: 1,000 psch

**01.02.0020 Kunststofffenster, 1-tlg., B/H= 1100/300 mm, SSK2, U-Wert=1,30 W/(m²K)**
*** Bezugsbeschreibung
Fensterelement gemäß Leitbeschreibung liefern und einbauen.

| Gesamtabmessungen B x H: | ca. 1100 x 300 mm (Bestandsaufmaß) |
| --- | --- |
| Beschlag: | Kipp |
| Teilung: | 1-teilig |
| Anforderung Schallschutz: | SSK2 |
| Anforderung Absturzsicherung: | mit integrierter Öffnungsbegrenzung |

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
Einbauort: TRH Hinterhaus 2 - DG
Menge: 1,000 Stk

**01.02.0030 Kunststofffenster, 1-tlg., B/H= 1100/300 mm, SSK2, U-Wert=0,95 W/(m²K)**
*** Bedarfsposition ohne GB
*** wie Position 01.02.0020
U-Wert=0,95 W/(m²K)
Menge: 1,000 Stk

**01.02.0040 Kunststofffenster, 1-tlg., B/H= 1150/400 mm, SSK2, U-Wert=1,30 W/(m²K)**
*** Bezugsbeschreibung
Fensterelement gemäß Leitbeschreibung liefern und einbauen.

| Gesamtabmessungen B x H: | ca. 1150 x 400 mm (Bestandsaufmaß) |
| --- | --- |
| Beschlag: | Kipp |
| Teilung: | 1-teilig |
| Anforderung Schallschutz: | SSK2 |
| Anforderung Absturzsicherung: | mit integrierter Öffnungsbegrenzung |

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
Einbauort: TRH Seitenflügel 3 - DG
Menge: 1,000 Stk

**01.02.0050 Kunststofffenster, 1-tlg., B/H= 1150/400 mm, SSK2, U-Wert=0,95 W/(m²K)**
*** Bedarfsposition ohne GB
*** wie Position 01.02.0040
U-Wert=0,95 W/(m²K)
Menge: 1,000 Stk

**01.02.0060 Kunststofffenster, 1-tlg., B/H= 1150/450 mm, SSK2, U-Wert=1,30 W/(m²K)**
*** Bezugsbeschreibung
Fensterelement gemäß Leitbeschreibung liefern und einbauen.

| Gesamtabmessungen B x H: | ca. 1150 x 450 mm (Bestandsaufmaß) |
| --- | --- |
| Beschlag: | Kipp |
| Teilung: | 1-teilig |
| Anforderung Schallschutz: | SSK2 |
| Anforderung Absturzsicherung: | mit integrierter Öffnungsbegrenzung |

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
Einbauort: TRH Seitenflügel 1 - DG
Menge: 1,000 Stk

**01.02.0070 Kunststofffenster, 1-tlg., B/H= 1150/450 mm, SSK2, U-Wert=0,95 W/(m²K)**
*** Bedarfsposition ohne GB
*** wie Position 01.02.0060
U-Wert=0,95 W/(m²K)
Menge: 1,000 Stk

**01.02.0080 Kunststofffenster, 1-tlg., B/H= 1150/500 mm, SSK2, U-Wert=1,30 W/(m²K)**
*** Bezugsbeschreibung
Fensterelement gemäß Leitbeschreibung liefern und einbauen.

| Gesamtabmessungen B x H: | ca. 1150 x 500 mm (Bestandsaufmaß) |
| --- | --- |
| Beschlag: | Kipp |
| Teilung: | 1-teilig |
| Anforderung Schallschutz: | SSK2 |
| Anforderung Absturzsicherung: | mit integrierter Öffnungsbegrenzung |

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
Einbauort: TRH Hinterhaus 1 - DG
Menge: 1,000 Stk

**01.02.0090 Kunststofffenster, 1-tlg., B/H= 1150/500 mm, SSK2, U-Wert=0,95 W/(m²K)**
*** Bedarfsposition ohne GB
*** wie Position 01.02.0080
U-Wert=0,95 W/(m²K)
Menge: 1,000 Stk

**01.02.0100 Kunststofffenster, 1-tlg., B/H= 1100/600 mm, SSK2, U-Wert=1,30 W/(m²K)**
*** Bezugsbeschreibung
Fensterelement gemäß Leitbeschreibung liefern und einbauen.

| Gesamtabmessungen B x H: | ca. 1100 x 600 mm (Bestandsaufmaß) |
| --- | --- |
| Beschlag: | Kipp |
| Teilung: | 1-teilig |
| Anforderung Schallschutz: | SSK2 |
| Anforderung Absturzsicherung: | mit integrierter Öffnungsbegrenzung |

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
Einbauort: TRH Seitenflügel 2 - DG
Menge: 1,000 Stk

**01.02.0110 Kunststofffenster, 1-tlg., B/H= 1100/600 mm, SSK2, U-Wert=0,95 W/(m²K)**
*** Bedarfsposition ohne GB
*** wie Position 01.02.0100
U-Wert=0,95 W/(m²K)
Menge: 1,000 Stk

**01.02.0120 Kunststofffenster, 2-tlg., B/H= 1100/1650 mm, SSK2, U-Wert=1,30 W/(m²K)**
*** Bezugsbeschreibung
Fensterelement gemäß Leitbeschreibung liefern und einbauen.

| Gesamtabmessungen B x H: | ca. 1100 x 1650 mm (Bestandsaufmaß) |
| --- | --- |
| Beschlag: | Dreh-Kipp (oben) - Fest (unten) |
| Teilung: | 2-teilig |
| Anforderung Absturzsicherung: | ja, untere Verglasung |
| Anforderung Schallschutz: | SSK2 |

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
Einbauort: TRH Seitenflügel 2 - 1.OG
Menge: 1,000 Stk

**01.02.0130 Kunststofffenster, 2-tlg., B/H= 1100/1650 mm, SSK2, U-Wert=0,95 W/(m²K)**
*** Bedarfsposition ohne GB
*** wie Position 01.02.0120
U-Wert=0,95 W/(m²K)
Menge: 1,000 Stk

**01.02.0140 Kunststofffenster, 2-tlg., B/H= 1100/1850 mm, SSK2, U-Wert=1,30 W/(m²K)**
*** Bezugsbeschreibung
Fensterelement gemäß Leitbeschreibung liefern und einbauen.

| Gesamtabmessungen B x H: | ca. 1100 x 1850 mm (Bestandsaufmaß) |
| --- | --- |
| Beschlag: | Dreh-Kipp (oben) - Fest (unten) |
| Teilung: | 2-teilig |
| Anforderung Absturzsicherung: | ja, untere Verglasung |
| Anforderung Schallschutz: | SSK2 |

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
Einbauort: TRH Seitenflügel 2 - 2.OG, 3.OG und 4.OG
Menge: 3,000 Stk

**01.02.0150 Kunststofffenster, 2-tlg., B/H= 1100/1850 mm, SSK2, U-Wert=0,95 W/(m²K)**
*** Bedarfsposition ohne GB
*** wie Position 01.02.0140
U-Wert=0,95 W/(m²K)
Menge: 3,000 Stk

**01.02.0160 Kunststofffenster, 2-tlg., B/H= 1150/1850 mm, SSK2, U-Wert=1,30 W/(m²K)**
*** Bezugsbeschreibung
Fensterelement gemäß Leitbeschreibung liefern und einbauen.

| Gesamtabmessungen B x H: | ca. 1150 x 1850 mm (Bestandsaufmaß) |
| --- | --- |
| Beschlag: | Dreh-Kipp (oben) - Fest (unten) |
| Teilung: | 2-teilig |
| Anforderung Absturzsicherung: | ja, untere Verglasung |
| Anforderung Schallschutz: | SSK2 |

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
Einbauort: TRH Seitenflügel 3 - 1.OG, 2.OG, 3.OG und 4.OG
Menge: 4,000 Stk

**01.02.0170 Kunststofffenster, 2-tlg., B/H= 1150/1850 mm, SSK2, U-Wert=0,95 W/(m²K)**
*** Bedarfsposition ohne GB
*** wie Position 01.02.0160
U-Wert=0,95 W/(m²K)
Menge: 4,000 Stk

**01.02.0180 Kunststofffenster, 2-tlg., B/H= 1100/2000 mm, SSK2, U-Wert=1,30 W/(m²K)**
*** Bezugsbeschreibung
Fensterelement gemäß Leitbeschreibung liefern und einbauen.

| Gesamtabmessungen B x H: | ca. 1100 x 2000 mm (Bestandsaufmaß) |
| --- | --- |
| Beschlag: | Dreh-Kipp (oben) - Fest (unten) |
| Teilung: | 2-teilig |
| Anforderung Absturzsicherung: | ja, untere Verglasung |
| Anforderung Schallschutz: | SSK2 |

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
Einbauort: TRH Hinterhaus 2 - 2.OG, 3.OG und 4.OG
Menge: 3,000 Stk

**01.02.0190 Kunststofffenster, 2-tlg., B/H= 1100/2000 mm, SSK2, U-Wert=0,95 W/(m²K)**
*** Bedarfsposition ohne GB
*** wie Position 01.02.0180
U-Wert=0,95 W/(m²K)
Menge: 3,000 Stk

**01.02.0200 Kunststofffenster, 2-tlg., B/H= 1150/2000 mm, SSK2, U-Wert=1,30 W/(m²K)**
*** Bezugsbeschreibung
Fensterelement gemäß Leitbeschreibung liefern und einbauen.

| Gesamtabmessungen B x H: | ca. 1150 x 2000 mm (Bestandsaufmaß) |
| --- | --- |
| Beschlag: | Dreh-Kipp (oben) - Fest (unten) |
| Teilung: | 2-teilig |
| Anforderung Absturzsicherung: | ja, untere Verglasung |
| Anforderung Schallschutz: | SSK2 |

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
Einbauort: TRH Seitenflügel 1 - 3.OG und 4.OG
  TRH Hinterhaus 1 - 3.OG und 4.OG
Menge: 4,000 Stk

**01.02.0210 Kunststofffenster, 2-tlg., B/H= 1150/2000 mm, SSK2, U-Wert=0,95 W/(m²K)**
*** Bedarfsposition ohne GB
*** wie Position 01.02.0200
U-Wert=0,95 W/(m²K)
Menge: 4,000 Stk

**01.02.0220 Kunststofffenster, 2-tlg., B/H= 1100/2050 mm, SSK2, U-Wert=1,30 W/(m²K)**
*** Bezugsbeschreibung
Fensterelement gemäß Leitbeschreibung liefern und einbauen.

| Gesamtabmessungen B x H: | ca. 1100 x 2050 mm (Bestandsaufmaß) |
| --- | --- |
| Beschlag: | Dreh-Kipp (oben) - Fest (unten) |
| Teilung: | 2-teilig |
| Anforderung Absturzsicherung: | ja, untere Verglasung |
| Anforderung Schallschutz: | SSK2 |

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
Einbauort: TRH Seitenflügel 1 - 1.OG
  TRH Hinterhaus 2 - 1.OG
Menge: 2,000 Stk

**01.02.0230 Kunststofffenster, 2-tlg., B/H= 1100/2050 mm, SSK2, U-Wert=0,95 W/(m²K)**
*** Bedarfsposition ohne GB
*** wie Position 01.02.0220
U-Wert=0,95 W/(m²K)
Menge: 2,000 Stk

**01.02.0240 Kunststofffenster, 2-tlg., B/H= 1150/2050 mm, SSK2, U-Wert=1,30 W/(m²K)**
*** Bezugsbeschreibung
Fensterelement gemäß Leitbeschreibung liefern und einbauen.

| Gesamtabmessungen B x H: | ca. 1150 x 2050 mm (Bestandsaufmaß) |
| --- | --- |
| Beschlag: | Dreh-Kipp (oben) - Fest (unten) |
| Teilung: | 2-teilig |
| Anforderung Absturzsicherung: | ja, untere Verglasung |
| Anforderung Schallschutz: | SSK2 |

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
Einbauort: TRH Seitenflügel 1 - 2.OG
  TRH Hinterhaus 1 - 1.OG und 2.OG
Menge: 3,000 Stk

**01.02.0250 Kunststofffenster, 2-tlg., B/H= 1150/2050 mm, SSK2, U-Wert=0,95 W/(m²K)**
*** Bedarfsposition ohne GB
*** wie Position 01.02.0240
U-Wert=0,95 W/(m²K)
Menge: 3,000 Stk

#### Abschnitt 01.03 Innenfensterbänke

**01.03.0010 Innenfensterbänke, Werzalit, weiß, T: ca. 150mm, L: ca. 1,10m**
*** Bezugsbeschreibung
Innenfensterbank aus Werzalit liefern und wie folgt
fachgerecht einbauen:

- Material: Spanplatte
- Oberfläche: Kunststoffoberfläche, weiß
- Breite: bis ca. 150 mm
- Dicke: 23 bis 25 mm
- Länge: ca. 1,10 m
- vordere Kantenflächen voll und beide Seitenflächen
teilweise sichtbar, sichtbare Kanten abgerundet
Leistung einschl. dauerelastischer Verfugung sowie
Hinterfüllmaterial und Unterfütterung

Fabrikat: Werzalit Exclusiv oder glw.

Angebotenes Fabrikat '..........................................' (Bieterergänzung)

Einbauort: TRH Seitenflügel 1 + 2 +3 - EG bis DG
  TRH Hinterhaus 1 + 2 - EG bis DG
Menge: 12,000 Stk

**01.03.0020 Innenfensterbänke, Werzalit, weiß, T: ca. 150mm, L: ca. 1,15m**
*** wie Position 01.03.0010
Länge: ca. 1,15 m
Menge: 14,000 Stk

#### Abschnitt 01.04 Stundenlohnarbeiten

**01.04.0010 Stundensatz Facharbeiter**
*** Bedarfsposition ohne GB
Arbeiten eines Facharbeiters, welche nicht in den Positionen
erfasst sind und gegen Nachweis und nur gegen vorherige
Beauftragung zur Ausführung kommen.
Menge: 1,000 h

**01.04.0020 Stundensatz Helfer**
*** Bedarfsposition ohne GB
Arbeiten eines Helfers, welche nicht in den Positionen
erfasst sind und gegen Nachweis und nur gegen vorherige
Beauftragung zur Ausführung kommen.
Menge: 1,000 h

**01.04.0030 Zulage für Arbeiten an Wochenenden (Samstag + Sonntag)**
*** Bedarfsposition ohne GB
Zulage für Arbeiten an Wochenenden (Samstag + Sonntag).

Aufschlag pro Stunde Arbeitseinsatz
(Vorarbeiter / Facharbeiter / Helfer)
Menge: 1,000 h
